# MFH Birkenweg Wendlingen
Angebotsaufforderung (GAEB DA XML 3.1, DA83)
Projekt: 2016-07
Beschreibung:
Neubau 11-Familienhaus Birkenweg
Birkenweg, 73240 Wendlingen a.N.
Währung: EUR
Auftraggeber: DV-Nummer: 06; Stadt Wendlingen am Neckar
Eröffnung: 10.10.2017 11:00:00
Ende der Zuschlagsfrist: 20.11.2017
Ausführungsbeginn: 11.06.2015
Ausführungsende: 11.06.2015
Sicherheit Gewährleistung %: 0,00
Sicherheit Vertragserfüllung %: 0,00
Erstellt mit: SOFTTECH GmbH, AVANTI pro 2010, 11.09.2017

## 06 ROLLLADENBAUARBEITEN
Datum: 11.09.2017

### 001 ROLLADEN- UND SONNENSCHUTZARBEITEN

#### 001.01 Projektbeschreibung/Grundlagen

*Hinweis: Vertragsgrundlagen*
Angebotsgrundlagen und Bestandteile des Vertrags

Als Vertragsbestandteile gelten bei Abschluss des Bauvertrages in nachfolgender Reihenfolge:

1.  Der Bauvertrag mit Zusatzvereinbarung.

2.  Die besonderen Vertragsbedingungen dieses Leistungsverzeichnisses.

3.  Nachstehende Leistungsbeschreibung mit ihren zusätzlichen
  technischen Vorschriften.

4.  Die Planunterlagen des Architekten und Statikers sowie vorhandene
Gutachten und die allgemeine  Baubeschreibung.

5.  Die allgemeinen Vertragsbedingungen für die Ausführung von
Bauleistung  nach VOB

6.  Die allgemeinen technischen Vorschriften für die Ausführung von
  Bauleistungen VOB/C, DIN 4102, 4108 und 4109, sowie die weiteren
einschlägigenDIN-Vorschriften für die zu liefernden und zu
  verarbeitenden Materialien.

7.  Die  Baugenehmigung mit zugehörigen Plänen.

8.  Die einschlägigen  Unfallverhütungs-und baupolizeilichen
  Vorschriften, die  Gerüstordnung,Bauarbeiterschutzbestimungen,
  Vorschriften der  Aufsichts behörden, baurechtliche  Bestimmungen,
 Feuer-, Gewerbe-, Verkehrs- und  Gesundheitspolizeiverordnungen,
  örtliche Vorschriften des Bau- und Nachbarrechtes, technische
  Bedingungen der Strom, Gas und  Wasserlieferwerke,  sowie der
  Deutschen Telekom AG.

9.  Die Erklärung des Bieters.

*Hinweis: Vorbedingungen*
Vorbedingung

1. VOB Teil A
Allgemeine Bestimmungen für die Vergabe von Bauleistungen DIN 1960, jeweils in der bei der Angebotsaufforderung gültigen Fassung. Die zusätzlichen nachstehenden Vertragsbedingungen für die Vergabe.
1.1
Vorbehalt der Vergabe von Bauleistungen in Losen, Teile  oder Positionen teilweise anderweitig oder nicht zu vergeben. Nach- oder Mehrforderungen können hieraus nicht gestellt werden.
1.2
Bei Vergabe zu einer Pauschalsumme hat der Unternehmer die Massenangaben des LV., die Zeichnungen usw. unter Berücksichtigung der örtlichen Gegebenheiten zu überprüfen. Korrekturen sind schriftlich bei der Festlegung der Pauschalsumme vorzutragen. Spätere Nachforderungen können keine Berücksichtigung finden. Bei Minderleistungen, die gegenüber dem Leistungsbeschrieb während der Ausführung vereinbart werden, wird der Anteil auf der Basis des LV. festgestellt und an der Pauschalsumme abgezogen. Dasselbe gilt bei festgestellten Minderleistungen bei der Überprüfung der Bauleistungen bei der Abnahme.

2. VOB Teil B
Allgemeine Vertragsbedingungen für die Ausführung von Bauleistungen
DIN 1961, jeweils am Tage der Angebotsaufforderung gültigen Fassung. Ergänzend gelten die Bestimmungen des BGB über den Werkvertrag
( § 631 ff ).
2.1
Das Auftragsschreiben oder der Bauvertrag.
2.2
Das Leistungsverzeichnis mit den enthaltenen zusätzlichen Vertragsbedingungen und technischen Vorschriften.
2.3
Sonstige Ausführungsunterlagen wie Werkpläne, geprüfte statische Unterlagen, Werksvorschriften usw.

3. VOB Teil C
Allgemeine technische Vorschriften für Bauleistungen, in der jeweils am Tage der Angebotsaufforderung gültigen Fassung. Bei Änderung der
DIN - Normen danach obliegt dem Auftragnehmer die Abstimmung mit
der Bauleitung.
Zur Ausführung darf nur Material nach den DIN - Vorschriften und Güteschutzbestimmungen Verwendung finden. Verarbeitungs- und Werksvorschriften sind genauestens bei der Ausführung einzuhalten. Gegebenenfalls ist ein Fachmann des Lieferwerks zur Ausführung, Einarbeitung und Überwachung beizuziehen. Die Kosten sind mit den Angebotspreisen abgegolten.

4. Preisabsprachen, Aufhebung der Ausschreibung
Der Angebotsteller versichert, dass er keine Preisabsprachen mit anderen Bietern getroffen hat. Diese hat den Ausschluss des Angebots zur Folge.
Der Auftraggeber behält sich vor, die Ausschreibung, z.B. bei offensichtlich überhöhten Preisen, aufzuheben.

5. Auftragserteilung, Zuschlagsfrist, Preisbindung
Diese erfolgt durch den Auftraggeber schriftlich. Er ist nicht an das billigste Angebot gebunden. Bis zur Zuschlagsfrist bleibt der Bieter an sein Angebot gebunden, unabhängig von Material-  und Lohnerhöhungen.
Sollte durch irgendwelche Umstände das Vorhaben nicht zur Ausführung kommen, oder die Ausschreibung aufgehoben werden, berechtigt die Abgabe des Angebots, auch als preisgünstigster Bieter, zu keinen Schadensersatzansprüchen.

6. Erfüllungssteuer- und sozialrechtlicher Verpflichtungen
Der Bieter versichert, dass er seinen steuerlichen und sozialrechtlichen Verpflichtungen nachgekommen ist und der zuständigen Berufsgenossenschaft angehört.

7. Ausführungsunterlagen, Prüfungsverpflichtung
7.1
Der Angebotsteller ist verpflichtet, vor Abgabe des  Angebots sich mit der Baustelle, den Angaben des LV. und den sonstigen Ausführungsunterlagen genau vertraut zu machen und Unklarheiten vor Abgabe des Angebots zu klären.
7.2
Der Auftragnehmer ist verpflichtet, vor Beginn der Arbeiten die Angaben des LV. und die sonstigen Ausführungsunterlagen anhand der örtlichen und baulichen Verhältnisse (Rohbaumasse) zu überprüfen. Fehler, Mängel oder Unstimmigkeiten sind dem Architekten sofort und vor Ausführung der Arbeiten schriftlich bekanntzugeben.
7.3
Eine Verletzung der Prüfungspflichten nach 7.1 und 7.2 geht zu Lasten des Auftragnehmers.

8. Ausführung
8.1
Mit den Einheitspreisen der Positionen sind abgegolten:
Das Stellen, Vorhalten und Rücktransport aller zur Ausführung der Leistungen erforderlichen Geräte, Maschinen, Einrichtungen, Schalungen, Gerüste, Werkzeuge, Hebegeräte und -einrichtungen, der Beleuchtung, Abschrankung usw., das Benützen der Gerüste durch andere Handwerker, die Lieferung aller notwendigen Materialien sowie Stellen sämtlicher erforderlichen Hilfskräfte und die Schutz- und Sicherheitseinrichtungen nach den Vorschriften der Berufsgenossenschaft.
8.2
Sind ausserhalb des zu bebauenden Grundstücks Lager-, Arbeitsplätze oder Zufahrtswege einzurichten bzw. herzustellen, hat der Unternehmer die erforderliche Genehmigung einzuholen, etwaige Kosten selbst zu tragen und nach Beendigung der Arbeiten den früheren Zustand kostenlos wieder herzustellen.
8.3
Weichen die ausgeführten Mengen einer Leistung, die unter einem Einheitspreis zusammengefasst sind, von dem im Vertrag genannten Umfang ab, so gelten die Einheitspreise des Vertrages, auch wenn eine Abweichung von mehr als 10% erfolgt.
8.4
Das Heranbringen von Wasser und Strom an die Verbraucherstelle geschieht auf eigene Rechnung und Gefahr. Zur ununterbrochenen und fristgerechten Ausführung der Arbeiten hat der Auftragnehmer die erforderlichen Baustoffe rechtzeitig frei Verwendungsstelle zu liefern und alle erforderlichen Nebenarbeiten zu leisten, die zur Herstellung seiner Leistung nötig sind.
8.5
Die Weitervergabe von Bauleistungen durch den Auftragnehmer ist nur mit schriftlicher Zustimmung des Auftraggebers und unbeschadet der Haftung des Auftragnehmers gestattet. Wenn schwerwiegende Gründe es erfordern, kann die Zustimmung des Auftraggebers jederzeit widerrufen werden.
8.6
Die im LV. festgelegten Fabrikate und Materialien sind zu verwenden. In Ausnahmefällen kann mit schriftlicher Genehmigung der Bauleitung Gleichwertiges verwendet werden. Für alle einzubauenden Materialien und Gegenstände hat der Auftragnehmer dem Auftraggeber auf Anforderung nach Auftragserteilung rechtzeitig Proben bzw. Musterstücke unentgeltlich vorzulegen. Diese sind nach schriftlicher Aufforderung durch den Auftraggeber vom Auftragnehmer auf seine Kosten wieder abzuholen. Erfolgt die Abholung nicht, gehen die Proben und Muster ersatzlos in das Eigentum des Auftraggebers über.
8.7
Für die Ausführung gelten stets die Zeichnungen und sonstigen Unterlagen mit dem jüngsten Fertigungsdatum. Unstimmigkeiten darin und zwischen dem LV. sind vor Ausführung der Arbeiten mit der Bauleitung zu klären und abzustimmen. Vom Unternehmer gefertigte Konstruktions- und Ausführungszeichnungen, sowie Berechnungen sind der Bauleitung vor Arbeits- oder Fertigungsbeginn zur Genehmigung vorzulegen.
Der Auftragnehmer hat die Kosten für die gesetzlich vorgeschriebenen, in den DIN-Normen oder dem LV. enthaltenen Prüfungen zu tragen. Bei verschiedenen Prüfmethoden nach Norm gilt das ungünstigste Ergebnis.
8.8
Bauschutt, Verpackungsmaterial und sonstige Abfälle sowie Verunreinigungen sind vom Unternehmer auf seine Kosten laufend zu beseitigen. Er ist für das Sauberhalten der Wege auf der Baustelle, dem Baugelände und der etwa in Mitleidenschaft gezogenen Wege und Straßen oder Nachbargrundstücke allein verantwortlich.  Der Auftragnehmer haftet gegenüber dem Auftraggeber für alle aus der Unterlassung erwachsenen unmittel-  und mittelbaren Schäden.
Der Auftragnehmer hat die von ihm ausgeführten Leistungen gegen Beschädigung, Diebstahl usw. zu schützen und die dafür entstehenden Kosten zu tragen.

9.Ausführungsfristen, Vertragsstrafe, Abnahme
9.1
Einzelfristen des Terminplanes gelten in Abänderung von VOB Teil B DIN 1961 § 5 Ziffer 1 stets als Vertragsfristen. Kommt der Auftragnehmer mit dem Beginn der Arbeiten oder Ausführung in Verzug, so ist der Auftraggeber berechtigt eine andere Firma ganz oder teilweise mit diesen Arbeiten zu beauftragen. Die gesamten, hierdurch entstehenden Mehrkosten trägt der in Verzug gekommene Auftragnehmer. Zeitverluste infolge Mangel an Material oder Arbeitskräften usw. hat der Auftragnehmer zu vertreten.
9.2
Nur solche Tage werden ausschliesslich als terminverlängernd anerkannt, an denen die Arbeit entsprechend der Schlechtwetterregelung nach dem Arbeitsförderungsgesetz ausfällt. Prüfzeiten gelten nicht als terminverlängernd  ( für Zeichnungen und sonstigen Unterlagen zur Ausführung ).
Wenn in der Ausschreibung, im Auftragsschreiben oder im Bauvertrag nichts anderes vermerkt ist, wird für jeden Werktag Verspätung eine Vertragsstrafe in Höhe von 2permil; der Abrechnungssumme festgelegt.
§ 11 Zi. 2 VOB Teil B findet keine Anwendung.
9.3
Für die Arbeiten erfolgt in jedem Falle eine förmliche Abnahme. Durch eine frühere Benutzung, Inbetriebnahme oder Schlusszahlung wird die Abnahme der geleisteten Arbeiten nicht ersetzt. Erst mit der Ausstellung der Abnahmebescheinigung durch die Bauleitung gilt die Abnahme als erfolgt.
Leistungen, die durch die weitere Ausführung der Prüfung und Feststellung entzogen werden, sind vom Auftragnehmer zur Abnahme schriftlich anzumelden. Bei Unterlassung ist die Bauleitung berechtigt, nach eigenem Ermessen die Leistungen für beide Teile verbindlich festzulegen.

10. Gewährleistung, Mängelbeseitigung
10.1
Die Verjährungsfrist für die Gewährleistung beginnt unabhängig von der Abnahme nach Ziff. 9.3 mit der Schlussabnahme des fertiggestellten Gesamtbauwerkes. Erfolgt eine baupolizeiliche Abnahme, so beginnt die Verjährungsfrist frühestens mit diesem Zeitpunkt.
10.2
Die Verjährungsfrist beträgt 5 Jahre.
Hat der Auftragnehmer Mängel, die während der Verjährungsfrist entstanden sind, zu beseitigen, wird die Verjährungsfrist unterbrochen.
Tritt ein Mangel auf, so trifft den Auftragnehmer die Beweislast dafür, dass der Mangel nicht von ihm verursacht wurde.
10.3
Der Architekt ist berechtigt, soweit erforderlich, weitere Baufachleute zum Zwecke der Mängelbeseitigung hinzuzuziehen. Die Kosten trägt der Auftragnehmer, der zur Mängelbeseitigung verpflichtet ist.
Kommt der Auftragnehmer in der ihm gesetzten Frist mit der Mängelbeseitigung nicht nach, so kann der Auftraggeber eine andere Firma mit den erforderlichen Arbeiten zur Mängelbeseitigung beauftragen. Die Kosten hierfür trägt der Auftragnehmer, der zur Mängelbeseitigung verpflichtet ist.

11. Haftung, Bauwesenversicherung
11.1
Dem Auftragnehmer obliegen, abgesehen von der Erfüllung des Werkvertrages, alle zur Sicherung der Baustelle erforderlichen Maßnahmen in voller, eigener Verantwortung. Hierzu gehören auch die Verkehrssicherung und die Beachtung der angeordneten Verkehrsbeschränkungen einschl. der Unterhaltung der notwendigen Verkehrszeichen.  Der Auftragnehmer ist auch für das Sauberhalten der Wege auf der Baustelle und etwa in Mitleidenschaft gezogenen öffentl. Strassen und Wege allein verantwortlich. Er haftet für alle, aus der Unterlassung solcher Massnahmen dem Auftraggeber erwachsenden, unmittelbaren oder mittelbaren Schäden.  Besonders hat er für alle Schäden und Unfälle infolge von Setzungen, wegen unterlassener oder nicht ordnungsgemäßer Abschrankung, Einrüstung, Spriessung, Abdeckung, Abdämmung und Beleuchtung der Baustelle, sowie für die Beschädigung von Leitungen und Kabeln einzustehen.
Den Architekten trifft im Verhältnis zum Auftragnehmer keine eigene Sicherungspflicht. Für Schäden, die dem Auftraggeber entstehen, hat der Auftragnehmer die Beweislast dafür, daß ihn kein Verschulden trifft.
11.2
Der Auftragnehmer verpflichtet sich, dem Architekten denjenigen Schaden zu ersetzen, der ihm daraus entsteht, daß ihn der Bauherr wegen Verletzung der Bauaufsichtspflicht auf Schadensersatz in Anspruch nimmt und die mangelhafte Leistung vom Auftragnehmer zu vertreten war.
11.3
Der Auftragnehmer ist für die Einhaltung der am Bau zu beachtenden Unfallverhütungsvorschriften allein verantwortlich.
11.4
Der Auftragnehmer hat den Abschluss einer ausreichenden Haftpflichtversicherung nachzuweisen.
11.5
Der Auftragnehmer hat sich anteilig im Verhältnis der Abrechnungssumme an der Versicherungsprämie einer Bauwesenversicherung zu beteiligen. In der Regel sind dies 3 permil; der Auftragssumme.

12. Aufmass und Abrechnung, Revisionspläne, Forderungsabtretungen
12.1
Das Aufmass erfolgt gemeinsam mit der Bauleitung. Die hierfür erforderlichen Hilfskräfte, Geräte, Messurkunden usw. sind vom Auftragnehmer kostenlos zu stellen.
12.2
Rechnungen, Leistungsaufstellungen und Anforderungen von Abschlagszahlungen sind vom Auftragnehmer über die Bauleitung in doppelter Ausfertigung prüfungsfähig einzureichen. Soweit möglich, werden die Arbeiten nach den Ausführungszeichnungen abgerechnet. Auf Verlangen sind für die Schlussrechnung Abrechnungszeichnungen hinzuzufügen. Die Mehrwertsteuer ist gesondert auszuweisen.
12.3
Revisionspläne sind in 2-facher Ausfertigung der Schlussrechnung kostenlos beizufügen.
12.4
Sofern nicht die schriftliche Zustimmung des Auftraggebers vorliegt, sind Forderungsabtretungen ausgeschlossen.

13. Lohn- und Stoffpreisänderungen
13.1
Vertragspreise bleiben für die vereinbarten Fertigstellungsfristen unverändert ohne Rücksicht auf Lohnerhöhungen oder Materialpreissteigerungen. Die Angebotspreise sind Festpreise über die gesamte Bauzeit.
VOB/B § 2 Abs. 3 - 7 bleiben davon unberührt gültig.

13.2
Erstattungsfähig ist für die gesamte Bauzeit nur der tarifliche Lohnunterschied mit einem Zuschlag von 40 % beim Bauhaupt- bzw. 35% beim Baunebengewerbe für Gemeinkosten usw. der, auf der Baustelle, geleisteten Arbeitsstunden. Gehälter von Meistern, Firmeninhabern, Polieren, Angestellten, Ausbildungsbeihilfen für Lehrlinge, Lohn- und Gehaltsnebenkosten, Vergütung für Urlaub, Krankheit, Arbeitsunterbrechung, Arbeitsausfall an Feiertagen u.a. kommen für besondere Vergütung nicht in Betracht.
Der Auftragnehmer ist verpflichtet, eingetretene, tarifliche Lohnerhöhungen unverzüglich der Bauleitung schriftlich mitzuteilen.  Zur Berechnung der Mehraufwendungen sind die geleisteten Arbeitsstunden anhand von Tagesrapporten, die tägl. der Bauleitung zur Anerkennung vorzulegen sind, prüfbar nachzuweisen.

14. Stundenlohnarbeiten

14.1
Stundenlohnarbeiten werden nur nach vorheriger, schriftlicher Vereinbarung über Art und Stundensatz vergütet. Die Lohnberichte sind spätestens am folgenden Werktage der Bauleitung zur Anerkennung vorzulegen.  Bei verspäteter Vorlage kann eine Vergütung abgelehnt werden.
Der Auftragnehmer darf nur dann gelernte Arbeitskräfte für Stundenlohnarbeiten einsetzen, wenn die auszuführenden Arbeiten ein entsprechendes fachliches Können verlangen oder wenn von der Bauleitung Meister, Vorarbeiter oder Poliere zur Arbeitsaufsicht angefordert werden.
Schicht- und Überstundenzuschläge werden nur vergütet, wenn dafür eine schriftliche Aufforderung der Bauleitung vorliegt. Die Zuschläge werden nicht vergütet, wenn sie zur Einhaltung der vereinbarten Termine notwendig sind.  Ausfall- und Wartestunden, Lohnnebenkosten und vermögenswirksame Leistungen werden nicht vergütet.
14.2
Die Unterschrift der Bauleitung auf den Stundennachweisen bestätigt nur die durchgeführte Arbeit.  Sie enthält nicht die Anerkennung, dass die Arbeit ausserhalb der Leistungen des LV. verrechnet werden, wenn sich nachträglich herausstellt, dass die Arbeit durch Preise des Angebots abgegolten wird.

15. Bauschilder
15.1
Nur im Einvernehmen mit der Bauleitung dürfen Bauschilder angebracht werden. Wird vom Auftraggeber ein Sammelschild aufgestellt, werden die Kosten anteilmässig auf die einzelnen Auftragnehmer verrechnet.

16. Anerkennung der Angebots- und Vertragsunterlagen
16.1
Mit der Abgabe des Angebots bestätigt der Bieter, dass er vom Inhalt der zusätzlichen oder etwaigen besonderen Vertragsbedingungen Kenntnis genommen hat und diese als Vertragsgrundlagen für eine etwaige Ausführung der Arbeiten ausdrücklich anerkennt. Dasselbe gilt für evtl. zusätzlichen technischen Vorbemerkungen sowie sonstiger Unterlagen. Angebote scheiden aus, die vom Unternehmer bei der Abgabe nicht durch Unterschrift anerkannt sind. Ebenso werden Angebote ausgeschieden, bei denen der Bieter den Ausschreibungstext selbst ändert. Dasselbe gilt für selbstgefertigte Abschriften des LV. durch den Bieter.
Änderungsvorschläge sind in einem Zusatzangebot gesondert ausführlich zu beschreiben und anzubieten.

- Auf beiliegende Bietererklärung wird verwiesen. -

17. Weitere Festlegungen

| Anteilige Kosten für Bauwasser, Baustrom, Baustellen-WC |  |
| --- | --- |
|  | 1,20 % |

Den Bauschutt hat der Unternehmer selbst zu entsorgen.

18. Ich / Wir beabsichtigen keine / die in der beigefügten Liste aufgeführten Leistungen an Nachunternehmer zu übertragen.

19. Ich / Wir sind uns bewusst, dass eine wissentlich falsche Erklärung meinen / unseren Ausschluss von weiteren Auftragserteilungen zur Folge haben kann.

20. Wir erklären durch die rechtsverbindliche Unterschrift, dass im Falle der Auftragserteilung, nur Arbeitskräfte mit einem gültigen deutschen Sozialversicherungsausweis eingesetzt werden.

*Hinweis: Bietererklärung*
B I E T E R E R K L Ä R U N G

1. Wir bestätigen, im Besitz einer Fertigung der nachfolgend aufgeführten Unterlagen zu sein:

Besondere Vertragsbedingungen

- Planunterlagen
- Baubeschreibung
- Zusätzliche technische Vertragsbedingungen
- Leistungsverzeichnis

Wir versichern, diese Unterlagen sorgfältig geprüft zu haben. Unstimmigkeiten oder Unklarheiten haben wir nicht festgestellt. Wir erkennen diese Unterlagen einschliesslich sämtlich darin enthaltener Vereinbarungen und Bedingungen ohne Vorbehalt an.

2. Wir erfüllen regelmässig unsere gesetzliche Pflicht zur Zahlung der Bundes-, Landes- und Gemeindesteuern sowie der Beiträge zur Sozialversicherung.
Auf Anforderung werden wir eine Unbedenklichkeitsbescheinigung des Finanzamtes bzw. des Sozialversicherungsträgers vorlegen.

3.  Die Lohntarifabkommen und alle zum Schutz der Arbeitnehmer erlassenen Vorschriften sowie der besonderen Vorschriften des Jugendschutzgesetzes werden wir einhalten.

4.  Wir haben eine Bauhaftpflichtversicherung für Personen-, Sach- und Vermögensschäden abgeschlossen mit einer Mindestversicherungssumme von  ................................................. je Schadensereignis. Auf Anforderung werden wir eine Bestätigung des Versicherers über den Vertragsabschluss und über die laufenden Prämienzahlungen vorlegen.

5. Wir sind Mitglieder der Berufsgenossenschaft ....................................................................  .
Auf Anforderung bringen wir eine Bestätigung der Berufsgenossenschaft über die Mitgliedschaft und über die laufende Erfüllung der Beitragspflicht.

6.  Wir haben keine unzulässige Vereinbarung über die Abgabe von Angeboten, über die hierbei zu fordernden Preise sowie über die Entrichtung einer Ausfallentschädigung getroffen

7. Für unsere Beteiligung am Ausschreibungsverfahren und für die Erstellung unseres Angebots werden wir keine Vergütungs- und Haftansprüche geltend machen

8. Uns ist bewusst, dass wir bei der Verletzung wesentlicher Pflichten oder Abgabe falscher Erklärungen von weiteren Lieferungen und Leistungen ausgeschlossen werden können und dies ausserdem den Auftragnehmer zur fristlosen Kündigung eines später abzuschliessenden Bauvertrages berechtigt.

9. Ein Freistellungsauftrag zum Steuerabzug bei Bauleistungen gemäss § 48 Abs. 1 Satz 1 des Einkommensteuergesetz (EStG) muss dem Angebot beiliegen.

..............................................., den..........................

  ..............................................................................
Stempel / Unterschrift  Unternehmer

**Ausführungsbeschreibung 0 Allgemeine Projektbeschreibung**
*Allgemeine Projektbeschreibung*
Allgemeine Projektbeschreibung

Die Bauherrschaft beabsichtigt ein Mehrfamilienhaus mit
11 Wohneinheiten, Stellplätzen und Fahrradschuppen auf
dem Teil-Grundstück an der Ecke Waldstrasse - Birkenweg
in 73240 Wendlingen zu errichten.

Baukonstruktion:
Bodenplatte WU-Beton, UG-Wände aus Stahlbeton.
Treppe UG-DG 1-läufig mit Zwischenpodest
Aussenwände aus Mauerwerk Porenbeton
Tragende Innenwände aus Kalksandstein+ Stahlbeton
Pultdach mit Dachbegrünung

Rahmentermine:  Baubeginn ab 10/2017

Projektbeteiligtenliste:

Bauherr: Stadt Wendlingen am Neckar
Am Marktplatz 2, 73240 Wendlingen am Neckar

Planung + Bauleitung: Wild - Architekten
Bahnhofstrasse 30, 73240 Wendlingen am Neckar
Tel.: 07024 - 502354

Tragwerksplanung: Dieter Bulach
Hölderlinstrasse 4, 73240 Wendlingen am Neckar
 Tel.: 07024 - 929225

#### 001.02 ZTV ROLLADENARBEITEN

*Hinweis: ZTV/Rollladen- und Sonnenschutzarbeiten*
BESONDERER TEIL  -  Rollladen- und Sonnenschutzarbeiten

Geltungsbereich und Ausführungsgrundlage:

Der sachliche Geltungsbereich ergibt sich ebenso wie
die technische Ausführung grundsätzlich aus DIN 18 358
- Rollladenarbeiten.

Werden Nichtrostende Stähle ausgeschrieben, so müssen
diese grundsätzlich in DIN EN 10 088-1 - Nichtrostende
Stähle; Verzeichnis der nichtrostenden Stähle enthalten
sein.

Stoffe, Bauteile:

Alle verwendeten Kunststoffe müssen form-, alterungs-
und lichtbeständig sowie mindestens schwer entflammbar
sein.
Ihre Widerstandsfähigkeit gegen chemische und
atmosphärische Einflüsse, gegen Wärme und Kälte, und
ihr elastisches Verhalten müssen dem Verwendungzweck
auf die Dauer entsprechen.

Ausführung - Allgemeines

Im Angebotstext nicht besonders erwähnte, jedoch
erforderliche Materialien wie Anschlagleisten,
Wetterschienen, Schrauben, Sonderzubehör usw. sind in
den Angebotspreis einzurechnen und damit abgegolten.

Die im Leistungsbeschrieb angegebenen Masse sind
Rohlichtmasse, in der Höhe bis Unterkante
Rollladenschiene.
Nicht vereinbarte Veränderungen werden auf Kosten des
Unternehmers berichtigt. Der Montageuntergrund ist für
die Kalkulation in Mauerwerk, Beton oder Stahlbeton
anzunehmen, wenn nichts anderes im Vortext
angegeben ist.

Sollten Unklarheiten oder Rückfragen zum
Leistungsbeschrieb, zur Konstruktion, zur Materialwahl
und zur Montage entstehen, ist dies  vor Angebotsabgabe
zu klären. Der Unternehmer hat sich an der Örtlichkeit
zu informieren und die Montagevoraussetzungen zu
prüfen. Dies wird zwingend vorgeschrieben.

#### 001.03 KUNSTSTOFF-ROLLÄDEN

*Hinweis: Leistungsbeschrieb/Kunststoffrollladen*
Leistungsbeschrieb:

Kunststoffrollladen liefern und betriebsfertig
montieren, Profil 14 mm stark,
Fabrikat: z.B. LEO oder gleichwertig
Farbe nach Wahl - lichtgrau

Preisstellung mit sämtlichem Zubehör
wie verzinkten Metallachsen, Kugellager,
perlonverstärkte Aufzugsgurte,
Einputzgurtführung mit Bürstendichtung
für Fertigrollladenkästen,
Gurtrollerkästen mit Einstemmen und Einputzen,
Gurtwickler sowie gesamtes Befestigungsmaterial,
einschl. Alu-Endstäbe mit durchgehendem Anschlagprofil.
Material Alu eloxiert EV 1.
(Kunststoff-Rollladenschienen am Fenster vorhanden).

Die Abrechnung erfolgt nach Rohbaumassen der Fenster
bzw. Türen als Stückpreis.

Angebotenes Fabrikat: _______________________

Rohbaulichtmasse der Fenster und Türen in nachfolgenden
Positionen:

**001.03.01 100x100cm/1-tlg. Kunststoffrolladen**
Kunststoffrolladen 100 x 100 cm, 1-teilig.
Menge: 13,000 St

**001.03.02 100x110cm/1-tlg. Kunststoffrolladen**
Kunststoffrolladen 100 x 110 cm, 1-teilig.
Menge: 1,000 St

**001.03.03 100x170cm/1-tlg. Kunststoffrolladen**
Kunststoffrolladen 100 x 170 cm, 1-teilig.
Menge: 13,000 St

**001.03.04 140x100cm/1-tlg./Kunststoffrollladen**
Kunststoffrolladen 140 x 100 cm, 1-teilig
Menge: 1,000 St

**001.03.05 140x120cm/1-tlg./Kunststoffrollladen**
Kunststoffrolladen 140 x 120 cm, 1-teilig
Menge: 11,000 St

**001.03.06 200 x 120 cm/2-teil. Kunststoffrolladen**
Kunststoffrolladen 200 x 120, 2-teilig,
1 Gurtzug mit Übersetzung
Menge: 2,000 St

**001.03.07 200 x 140 cm/2-teil. Kunststoffrolladen**
Kunststoffrolladen 200 x 140, 2-teilig,
1 Gurtzug mit Übersetzung
Menge: 1,000 St

**001.03.08 200 x 220 cm/2-teil. Kunststoffrolladen**
Kunststoffrolladen 200 x 220, 2-teilig,
1 Gurtzug mit Übersetzung
Menge: 4,000 St

**001.03.09 220 x 220 cm/2-teil. Kunststoffrolladen**
Kunststoffrolladen 220 x 220, 2-teilig,
1 Gurtzug mit Übersetzung
Menge: 6,000 St

#### 001.04 SONSTIGE ROLLADEN-/SONNENSCHUTZARBEITEN

**001.04.01 Rolladenkastendeckel, abnehmbar Wandstärke 36,5cm**
Rollladenkastendeckel
abnehmbare Deckel aus Kunststoff an der Unterseite
der bauseitigen Rollladen-Sturzkästen liefern und
montieren.
Deckel nach EnEV isoliert mit Neopordämmung WLG 030
mind. 25 mm einschl. Putzanschlussleisten.
Für Mauereinbaukästen mit Innenrevision.
Für Rollladenkasten Wandstärke 36,5 cm
Menge: 75,000 m
DIN 276-93: 338
DIN 276-81: 3131932

**001.04.02 Zuschlag z.Hauptpos.für Druckwalzen liefern u.einb.**
Zuschlag zur Hauptposition für Druckwalzen
liefern und einbauen.
Menge: 25,000 St
DIN 276-93: 338
DIN 276-81: 3131932

*Hinweis: Rolladensicherungen/versch. Ausführungsarten*
Rollladensicherungen
in verschiedenen Ausführungs- und Funktionsarten,
betriebsfertig montiert, mit sämtlichem Zubehör und
Nebenleistungen.

**001.04.03 Mechan.,manuelle Verriegelung m.horizont.Schubriegel**
*** Bedarfsposition ohne GB
Mechanische, manuelle Verriegelungdurch horizontale
Schubriegel, die in die unteren Rollladenstäbe fertig
eingebaut sind. 2 Schubriegel pro Rollladen.
Menge: 1,000 St
DIN 276-93: 338
DIN 276-81: 3131932

**001.04.04 Automatische Verriegelung, 2 Stück pro Roll.**
*** Bedarfsposition ohne GB
Automatische Verriegelung,
die beim vollständigen Schliessen des Rollladens
selbsttätig in der Laufschiene arretiert und bei
Gurtzugbetätigung automatisch entriegelt. 2 Stück pro
Rolladen.
Menge: 1,000 St
DIN 276-93: 338
DIN 276-81: 3131932

**001.04.05 Zuschlag Ausstemmen Mauerkasten/Beton**
*** Bedarfsposition mit GB
Zuschlag zur Hauptposition für Ausstemmen von
Mauerkästen aus Beton.
Menge: 4,000 St
DIN 276-93: 338
DIN 276-81: 3131932

**001.04.06 Verlängerung Gurtführung**
*** Bedarfsposition mit GB
Menge: 10,000 St

#### 001.05 REGIEARBEITEN

*Hinweis: Stundenlohnarbeiten, die eventuell anfallen, sind*
Stundenlohnarbeiten, die eventuell anfallen, sind vor
Arbeitsbeginn anzuzeigen und innerhalb von zwei
Arbeitstagen von der Bauleitung bescheinigen zu lassen.
Später vorgelegte Rapportzettel können nicht anerkannt
werden.

In den Stundensätzen sind Auslösungen und sämtliche
Zulagen enthalten.
Alle auf Nachweis auszuführenden Arbeiten werden bis
zur Fertigstellung
der Anlage zu diesen Preisen vergütet, Material wird zu
den Angebots-Lieferpreisen vergütet !

**001.05.01 Meister / Vorarbeiter**
*** Bedarfsposition ohne GB
Menge: 1,000 h
DIN 276-93: 338
DIN 276-81: 3131932

**001.05.02 Facharbeiter**
*** Bedarfsposition ohne GB
Menge: 1,000 h
DIN 276-93: 338
DIN 276-81: 3131932

**001.05.03 Azubi**
*** Bedarfsposition ohne GB
Facharbeiter
Menge: 1,000 h
DIN 276-93: 338
DIN 276-81: 3131932

**001.05.04 Helfer**
*** Bedarfsposition ohne GB
Menge: 1,000 h
DIN 276-93: 338
DIN 276-81: 3131932
